# Seniorenheim St. Stephanus - Abbruch/Gesamt-Neubau
Angebotsaufforderung (GAEB 90, DA83)
DV-Nummer: 273
Währung: EUR
Auftraggeber: Diakonsiches Werk im, Kirchenkreis Halberstadt e.V., Bödcher

## Dachabdichtungarbeiten
Datum: 18.01.26

*Hinweis*
Baubeschreibung:

Auf der Liegenschaft der Diakonie Halberstadt e.V. in
Osterwieck
  "Seniorenpflegeheim St. Stephanus"
ist im ersten Bauabschnitt ein Erstatzneubau zur
Erweiterung
des Pflegebereich geplant.

Nach Abbruch des vorhandenen Eingangsvorbaus wird ein
dreigeschossiger
Neubau so angebaut, dass im Gesamtkomplex sowohl die
Anforderungen der
neuen WTG-MindBauVO erfüllt werden als auch auf die
Erfahrungen im Umgang
mit Bewohnern, Besuchern und Personal während der
Coronazeit angemessen
reagiert werden kann.

Im Erdgeschoss wird die vorhandene Eingangssituation
nach heutigen
Anforderungen in Verbindung mit multifunktionalen
Raumangeboten,
mit einer Küche, einer Caféteria mit notwendigen
Verwaltungsräumen neu geordnet.

In den beiden Obergeschossen werden jeweils 8 neue
Einzelzimmer so ergänzt,
dass  der zusätzliche Flächenbedarf dafür ausgeglichen
werden kann.

Der neue Gebäudekomplex hat eine Grundfläche von ca.
540 m² und eine
Gebäudehöhen von 10,00 m

*Hinweis*
Allgemeine Hinweise:

Es dürfen nur amtlich zugelassene Stoffe
verwendet
werden. Nachweise sind auf Anforderung
der Bauleitung
vorzulegen.

Der Auftragnehmer ist für die Einholung
eventuell
erforderlicher behördlicher
Genehmigungen, wie
Sperrgenehmigungen und
dergleichen selbst verantwortlich.

Dem Vertrag liegt die VOB Teil B und C,
neueste
Ausgabe, zugrunde. Es gelten alle
relevanten
DIN-Vorschriften.

Sämtliche Materialien in den
Leistungspositionen verstehen sich
einschließlich liefern und montieren.

Der Auftragnehmer erklärt mit seiner
rechtsverbindlichen Unterschrift auf dem
Angebotsschreiben, daß er sich zur
Preisfindung
umfassend, erforderlichenfalls auch vor
Ort informiert
hat, daß er alle preisbeeinflußenden
Faktoren
einkalkuliert hat und daß er
die Arbeiten bei Erhalt des Zuschlages
termin- und
qualitätsgerecht ausführt.

Bei der Ausführung der Bauarbeiten sind
folgende Besonderheiten zu
berücksichtigen:
Der Leistungsort befindet sich auf dem
Gelände des Seniorenheimes.
Das Seniorenheim befindet sich während
der Bauleistungen in Nutzung.
Flucht- und Rettungswege müssen
ständig freigehalten werden.
Die Arbeitsbereiche sind ständig so
abzusichern,
daß ein unbefugtes Betreten bzw. eine
Gefährdung für Bewohner und
Besucher ausgeschlossen wird.

Es bestehen auf dem Gelände nur
eingeschränkte Parkmöglichkeiten
für Fahrzeuge jeglicher Art.
Ausnahmeregelungen sind mit dem
Auftraggeber  vor Beginn der Arbeiten
zu vereinbaren.

Unterverteilungen:

Für die Unterverteilungen Strom und
Wasser, deren
Anschlüsse sich im Objekt befinden ist
der AN
verantwortlich.

Abbruch / Montage:

Abbruchmaterialien sind schonend durch
das Gebäude nach
außen zu bringen. Die Arbeiten erfolgen
im KG.
Für den Abtransport und die Entsorgung
des
Abbruchmaterials ist der AN
verantwortlich.
Transportwege aus dem Gebäude zum
Container des AN sind
zu berücksichtigen.

Die Sicherung der Arbeitsgeräte,
Maschinen, Werkzeuge
und Materialen ist Sache des AN.
Während der Bauzeit
übernimmt er für Diebstahl,
Beschädigung u.ä. die
Haftung. Fußwege, Straßen und
Zufahrtsstraßen sind,
falls erforderlich, arbeitstäglich zu
reinigen.
Das Abstellen von Schuttcontainern ist
örtlich mit dem
AG abzustimmen.

Sonstiges:

1. Es wird ausdrücklich empfohlen die
Örtlichkeit vor
Angebotsabgabe zu besichtigen.

2. Die Einrichtung von Lagerplätzen,
Zuwegungen o.ä.
ist vor Beginn der Arbeiten mit der
Bauleitung bzw. AG
abzustimmen. Nach Beendigung der
Arbeiten ist der
ursprüngliche Zustand wieder
herzustellen.
Diese Kosten sind in den Einheitspreisen
einzukalkulieren.

3. Vor Beginn hat sich der AN über die
Lage sämtlicher
in Frage kommender
Versorgungsleitungen bei den
zuständigen Rechtsträgern bzw. beim AG
zu informieren.

4. Die Einholung von Genehmigung der
Behörden zur
Sondernutzung von öffentlichen Zufahrten
und ggf.
notwendigen Straßensperrungen sind
Sache des AN.
Entsprechende
Sondernutzungserlaubnisse sind
rechtzeitig anzuzeigen.
Der SiGeKo des AG ist immer mit
einzubeziehen.

5. Alle zu verwendenen Materialien sind
vor dem Einbau
zu bemustern und durch den AG oder
Architekt/BL
freizugeben.

6. Alle Erdarbeiten sind zu
dokumentieren. Die
Entsorgungsnachweise sind spätestens
mit der
Schlussrechnung vorzulegen. Ein Fehlen
der Nachweise
führt ggf. zur Nichtanerkennung von
Leistungen.

7. Zur Erstellung der
Abschlagsrechnungen sind ggf. vor
Rechnungsstellung gemeinsame
Aufmasse mit der BL zu
erstellen. Die Aufmasse sind ca. 5 Tage
vor
Rechnungsstellung der BL zu übergeben.

8. Baustrom- und Bauwasser wird durch
den AG zur
Verfügung gestellt. Die Höhe der Umlage
ist in den
allgemeinen Vorbemerkung
(Formblättern) zu entnehmen.

9.Eigene Baustellenabfälle sind täglich zu
beseitigen
bzw. in Containeren zu lagern. Bei
Nichteinhaltung und
mehrmaliger Aufforderung behält sich der
AG eine
Entsorgung auf Kosten des AN vor.

10. Dem Leistungsverzeichnis sind
ergänzend zu den
einzelnen LV Positionen folgende
Unterlagen beigefügt:

Bau:

- Grundrisse EG - 2. OG,Dachaufsicht
- Schnitte

- Lage- und Baustelleneinrichtungsplan
-

*Hinweis*
Durch den Auftragnehmer ist nach
Beendigung der
Arbeiten eine vollständige
Leistungsdokumentation für
die spätere Nutzung und Wartung des
Gebäudes in
geordneter zweifacher Ausführung an die
Bauleitung des
AG zu übergeben.

Den Unterlagen sind außer den ohnehin
zu erbringenden
Nachweisen u.a. folgende Anlagen
beizufügen:

- technische Merkblätter, bauaufsichtliche
Zulassungen,
  Einbauanleitungen sämtlicher
verwendeter
  Baumaterialien, Bausysteme oder
Elemente
- mit Bezeichnung des Einbauortes
  ( wenn notwendig mit Zuweisung mit
Grundriss)
- Wartungs bzw. Nutzungshinweise von
Einbauten falls
  vorhanden
- Nachweise Güteprüfung und
Überwachung
- Eignungsnachweise
- Errichterbescheinigungen
- Fachunternehmererklärungen zu den
einzeln
  ausgeführten Gewerken.
- Werkplanungen/Ausführungsstatiken
sofern vom
  Auftragnehmer erstellt.

Dies ist in den Einheitspreisen mit
einzukalkulieren.

### Titel 01 Dachabdichtung

**01.1 Betondecke reinigen, grobe Verschmutzung**
Betondecke für einen staubfreien Untergrund von groben
Verschmutzungen wie Bauschutt, Ölrückständen u. ä.
trocken
reinigen und angefallenen Schmutz beseitigen.
Art der Verschmutzung : Staub, Blätter, Betonreste,
etc.
Menge: 590,000 m2

**01.2 Voranstrich, Dach, Beton, Bitumenbasis**
Einmaliger Voranstrich für bituminöse oder
bitumenverträgliche
Dachabdichtung.
Untergrund : Beton
Material : Bitumenlösung
Aufbringmenge : mind. 0,3 kg/m2

Einschließlich an allen Anschlüssen, mindestens bis zur
Oberkante der Wärmedämmung fachgerecht aufbringen.

Anschlusshöhen bis: 20 cm
Menge: 610,000 m2

**01.3 Kernbohrung für Dachdruchführungen**
Kernbohrung für die Notüberläufe herstellen inkl. aller
Nebenarbeiten und Entsorgung der Bohrkerne.

Durchmesser:  110 bis 150 mm
Stahlbetondecke  200 mm
Menge: 4,000 Stck

**01.4 Bituminöse Dampfsperre V 60 S4 AL 01**
Dampfsperre nach DIN EN 13970 mit Aluminiumeinlage
liefern
und nach Herstellervorschrift fachgerecht verlegen.
Bahnenüberlappungen mindestens 8 cm breit dicht
verschweißen.

Typ:  V 60 S4 AL 01
Selbstklebend:  ja
sd mind 1.500

Angebotenes Fabrikat: '.........'
Menge: 610,000 m2

**01.5 Randeinfassung, Flachdachrand, Bausperrholzplatte**
Randeinfassung mit einer zugeschnittenen Randbohle,
glatt aus
KVH und einer Abdeckung mit einer aufgeschraubten
Bausperrholzplatte als Randbegrenzung für die
Gefälledämmung, liefern und fachgerecht auf der
Stahlbetondecke mit den entsprechenden, nichtrostenden
Befestigungsmitteln montieren. Alle Ecken auf Gehrung
oder
Schmiege!
Bauteil : Randeinfassung
Einbauort : Flachdachrand
Unterkonstruktion : Fichte/Kiefer, imprägniert
Dicke Platten : ca. 50 mm
Breite Platten : 420 mm
Material : Bausperrholzplatte
Menge: 100,000 m

**01.6 Traufbohle**
Traufbohle aus Nadelholz, Sortierklasse S 10 TS nach
DIN 4074-1, auf Salzbasis imprägniert,
verwindungsfrei, ab
50 mm Bohlenhöhe mehrlagige Ausführung, inkl.
geeignetem
Befestigungsmaterial liefern und entlang der Traufe
fachgerecht
und sturmsicher montieren. Zwischen Untergrund und
Holzbohle ist ein Dichtungsband 10 x 10 mm einzulegen.

Breite: ...15... cm
Höhe: ...12.... cm
Untergrund: Dämmung, Beton
Menge: 100,000 m

**01.7 Dämmstreifen aus druckbeständigem Polyurethan-Hartschaum**
Montagestreifen unter Pultbohlen montieren.
Typ: Montagestreifen  aus sehr druckbeständigem
Polyurethan-Hartschaum
fäulnisresistenter Streifen, Rohdichte ca.  200 kg/m3
Breite: ca. 220  mm
Dicke: 180. mm

Angebotenes Erzeugniss/Produkt: '.........'

Ort: Dachrand, Traufe
Menge: 100,000 m

**01.8 Traufabschluss, Verbundblech, 1,5 mm**
Verbundblech als Traufblech mit Tropfkante  liefern
und mit
zugelassenen Senkkopf Befestigern nach
Herstellervorschrift
montieren, inkl. aller Stoßüberdeckungen. Zwischen
Untergrund
und Blech ist ein Abdichtungsband einzulegen.
Flächenabdichtung auf dem Traufblech mit einer mind.
20 mm
breiten Automatennaht unmittelbar vor der ersten
Befestigerreihe thermisch verschweißen.

Zuschnitt.  ca. 300 mm
Kantung:  2 Stück
Stärke:  1,5 mm
Unterkonstruktion aus:  Holz, Traufbohle
Abdichtungsband:  10 mm x 10 mm
Durchmesser Befestiger:  mind. 5 mm
Einschraubtiefe:  mind. 35 mm
Anzahl Befestiger je Meter: 10 Stück
Befestigeranordnung:  versetzt geschraubt
Material: Titanzink

Ort: Traufbereich
Menge: 100,000 m

**01.9 Verbundblech, Dachdichtung, Rinneneinhang, 300 mm, 2-fach gekantet, lackiert**
Verbundblech als Rinneneinhang mit Tropfkante,
Linienbefestigung, oberseitig mit zum System passender
Kaschierung, in die Dachdichtung einkleben, einschl.
Befesti
gungsmittel, Bewegungsausgleich sowie Endstücke und
Stoß
bleche bei Bedarf.
Einbauort : Rinneneinhang

Art der Dachabdichtung : Flachdachabdichtung
Material Verbundblech: Titanzink
Dicke Verbundblech : 1,5 mm
Kantungen : 2
Zuschnitt : 300 mm
Oberfläche : Zink
Menge: 110,000 m

**01.10 Verbundblech, Dachdichtung, Übergang Terrasse, 400 mm, 2-fach gekantet, lackiert**
Verbundblech als Rinneneinhang mit Tropfkante,
Linienbefestigung, oberseitig mit zum System passender
Kaschierung, in die Dachdichtung einkleben, einschl.
Befesti
gungsmittel, Bewegungsausgleich sowie Endstücke und
Stoß
bleche bei Bedarf.
Einbauort : Flachdach Terrassenanschluss

siehe Zeichnung 426/321, Fassadenschnitt 1

Art der Dachabdichtung : Flachdachabdichtung
Material Verbundblech: Titanzink
Dicke Verbundblech : 1,5 mm
Kantungen : 2
Zuschnitt : 400 mm
Oberfläche : Zink
Menge: 14,000 m

**01.11 Attikaelement**
Attikaelement, als wärmebrückenfreie
Attikaaufkantung mit integrierter Auskragung für
Fassadendämmung,aus feuchtigkeitsstabilem,
mechanisch hochbelastbarem Konstruktionswerkstoff.

Baustoffklasse B2 nach DIN 4102-1 /
Brandklasse E nach EN 13501,

Wärmeleitfähigkeit 0,096 W/(m.K),
RG ca. 550 kg/m³,

alterungs- und fäulnisbeständig,
feuchtigkeitsresistent und
unverrottbar, weitgehend chemikalienbeständig,
mechanisch hoch belastbar, schraubbar.

Bausatz, bestehend aus:
Teil 1 1.200 x 350 x 80 mm (Aufkantung)
Teil 2 1.200 x 280 x 30 mm (Abdeckplatte)
mit oberseitiger Gefälleausbildung (5 %)
5 St. Schrauben 6x100 mm T30

liefern und fachgerecht montieren:

Befestigung der Aufkantung am Baukörper,

Befestigungswinkeln 100x100x1,5 mm oder
Befestigungslaschen 100x200x1,5 (Deckenstirnseite),

Verbindungsmittel entsprechend dem jeweiligen
Untergrund; Verbindung zum Attikaelement
mit Holzbauschrauben 5x70mm (einschl. Vorbohren),

Montage der Abdeckplatte stoßversetzt mit
beiliegenden Schrauben.
Verschnitte und Nachbesserungen werden nicht extra
vergütet.

Untergrund: Stahlbetondecke 160 mm; Verbinder

angebotenes Produkt: '.........'
Menge: 20,000 m

**01.12 Kehlleisten,Wärmedämm.EPS-Hartsch,10/10**
Kehlleisten aus Polystyrol-Hartschaum im Bereich der
Wandanschlüsse unter Flachdachabdichtung als
Dreiecks-Kehlleisten vollflächig verkleben.
Unterlage : Dämmplatten
WLG : 040
Gef. Baustoffklasse : B1
Schenkellänge : 10/10 cm
Menge: 20,000 m

**01.13 Mehrdicke Bohlen**
Mehrdicke der Attika- oder Randbohle gegenüber der
vorgesehenen Dicke für je 20 mm.
Bauteil : Attika- oder Dachrandbohle

Einbauort : Flachdachrand
Menge: 100,000 m

**01.14 Dampfsperre Anschluss an Attika**
Dampfsperre bis an aufgehende Bauteile hochführen und
fachgerecht an Wände  anschließen.

Ort: Verbinder, Anschluss Neubau und Bestand
Anschlusshöhe: ca. 30 cm,
Menge: 15,000 m²

**01.15 Wärmedämmung, PUR/PIR, 023, 140mm,kasch.**
Wärmedämmung aus Polyurethan-Hartschaumplatten unter
Flachdachabdichtung, beidseitige Aluminiumkaschierung,
mit
umlaufendem Stufenfalz, streifenweise auf dem
Untergrund
verklebt.
Untergrund : Beton
Anwendungsgebiet : DAA-dh
Kaschierung : Aluminium-Folie beidseitig
WLS : 023
Baustoffklasse : B1
Brandverhalten DIN EN 13501 :
E
Dicke : 140 mm

Angeb. Fabrikat : '.........'
Menge: 485,000 m²

**01.16 Wärmedämmung, PUR/PIR, 023, 100mm,kasch.**
Wärmedämmung aus Polyurethan-Hartschaumplatten unter
Flachdachabdichtung, beidseitige Aluminiumkaschierung,
mit
umlaufendem Stufenfalz, streifenweise auf dem
Untergrund
verklebt.
Untergrund : Beton
Anwendungsgebiet : DAA-dh
Kaschierung : Aluminium-Folie beidseitig
WLS : 023
Baustoffklasse : B1
Brandverhalten DIN EN 13501 :
E
Dicke : 100 mm
Ort: Dcke Verbinder

Angeb. Fabrikat : '.........'
Menge: 30,000 m²

**01.17 Gefälledämmung, Flachdach, EPS 035, 50-180 mm, DAA-dh**
Gefälledämmschicht als Flachdachdämmung aus
Polystyrol-Hartschaumplatten, dicht gestoßen verlegt.
Aufwendungen für das Erstellen der Verlegepläne sind
einzurechnen.
Wärmedämmung :
Polystyrol-Hartschaumpl
tten
Dämmungsart : Gefälledämmung
Bauteil : Flachdach
Untergrund : Beton + PUR/PIR
Gefälle : 1,5-2,0 %
Wärmeleitfähigkeit (Bemessungswert) : 0,035 W/(mK)

Baustoffklasse : B1
Brandverhalten : E
Anwendungstyp : DAA
Druckbelastbarkeit Dämmstoff : dh

Dicke Gefälledämmung-Anfang : 50 mm
Dicke Gefälledämmung-Ende : 360 mm

begehbar, Kiesdach und PV

Angeb. Fabrikat :  '.........'
Menge: 485,000 m²

**01.18 Gefälledämmung, Flachdach, EPS 035, 40-140 mm, DAA-dh**
Gefälledämmschicht als Flachdachdämmung aus
Polystyrol-Hartschaumplatten, dicht gestoßen verlegt.
Aufwendungen für das Erstellen der Verlegepläne sind
einzurechnen.
Wärmedämmung :
Polystyrol-Hartschaumpl
tten
Dämmungsart : Gefälledämmung
Bauteil : Flachdach
Untergrund : Beton + PUR/PIR
Gefälle : 1,5-2,0 %
Wärmeleitfähigkeit (Bemessungswert) : 0,035 W/(mK)

Baustoffklasse : B1
Brandverhalten : E
Anwendungstyp : DAA
Druckbelastbarkeit Dämmstoff : dh

Dicke Gefälledämmung-Anfang : 40 mm
Dicke Gefälledämmung-Ende : 140 mm

begehbar, Kiesdach

Angeb. Fabrikat :  '.........'
Menge: 30,000 m²

**01.19 Perimeterdämmung / Wandanschluss / 160 mm**
bestehend aus/mit:

Perimeterdämmung auf Außenwand/ Decke als
Wärmedämmung aus
extrudierten Polystyrol-Hartschaumplatten.
Platten 1-lagig und dicht gestoßen mit
lösungsmittelfreiem
Kleber punktweise flucht- und lotrecht im
Wandanschlussbereich anbringen und verkleben.

- Dämmdicke: 160 mm
- Oberfläche: gewaffelt
- Höhe:  50 cm
- Wärmeleitfähigkeit: mind 0,035 W/(m2 x K)

Aufgehende Wand,  Deckenanschluss
Menge: 8,000 m²

**01.20 Gefälledämmung, Flachdach, EPS 035, 30-180 mm, DAA-dh**
Gefälledämmschicht als Flachdachdämmung aus
Polystyrol-Hartschaumplatten, dicht gestoßen verlegt.
Aufwendungen für das Erstellen der Verlegepläne sind
einzurechnen.
Wärmedämmung :
Polystyrol-Hartschaumpl
tten
Dämmungsart : Gefälledämmung
Bauteil : Flachdach
Untergrund : Beton + PUR/PIR
Gefälle : 1,4-2,0 %
Wärmeleitfähigkeit (Bemessungswert) : 0,035 W/(mK)

Baustoffklasse : B1
Brandverhalten : E
Anwendungstyp : DAA
Druckbelastbarkeit Dämmstoff : dh

Dicke Gefälledämmung-Anfang : 30 mm
Dicke Gefälledämmung-Ende : 180 mm

begehbar, Kiesdach
Ort: Dach Anbau

Angeb. Fabrikat :  '.........'
Menge: 82,000 m²

**01.21 Dämmung Brandwand, Mineralwolle 040, 250 mm**
Dämmung aus Mineralfaser als Dämmplatten oder
-streifen im
Bereich von Brandwänden (Brandüberschlagsbereich)
flächig
verkleben.
Bauteil : Brandwand
Untergrund : Betondecke
Wärmedämmung : Mineralwolle
Wärmeleitfähigkeit (Bemessungswert) : 0,040 W/(mK)

Befestigung : geklebt
Baustoffklasse : A1
Brandverhalten : A1
Anwendungstyp : DAA

Dicke Dämmstoff : 250 mm

Breite Dämmstoff : 250 mm

Ausführung gemäß Zeichnung 426/316 und /315R
Menge: 10,000 m

**01.22 Dachabdichtung mit FPO Bahnen**
Dachabdichtung, schrumpffrei, auf Basis flexibler
Polyolefine
(FPO) mit Glasvliesträger und Synthesegittergewebe
liefern und
lose zur nachfolgenden Befestigung verlegen. Die Naht-
und
Stoßüberdeckungen sind nach den
Verarbeitungsanweisungen
des Herstellers vorzubehandeln und thermisch zu
verschweißen.

Material: DE / E1 FPO - BV - V - PG - GV - 2,0

Dachabdichtungsbahn auf Basis flexibler Polyolefine
(FPO), mit
nachstehend beschriebenen Werten und Eigenschaften
zugrunde:

Eigenschaften nach DIN EN 13956 / DIN V 20 000-201 /
DIN
18531-2CE EN 13956 06 1213-CPD-3915

Bezüglich der Materialdicke ist diese Bahn der
Anwendungskategorie K2 (erhöhte Anforderungen) nach DIN
18531 zuzuordnen. harte Bedachung

Oberflächenfarbe:  grau, Standardfarbe

Kunststoffbahn nach DIN EN 13956 anerkannt von der
Zertifizierungsstelle 1213-CPD-3915, DIN 18531-2,
DIN EN 13956 und CE-Kennzeichen.

Material: - frei von Bitumen, Chlor, PVC, Weichmachern,
  Halogenen, Schwermetallen

Widerstandsfähigkeit gegen Flugfeuer und strahlende
Wärme,
DIN V ENV 1187 / DIN 4102-7: erfüllt für Dachneigungen
< 20
Grad.

- Widerstand gegen stoßartige Belastung, EN 12691:
  (Perforationsfestigkeit)

  flexible Unterlage: > 1.500 mm

- Widerstand gegen Hagelschlag, EN 13583:

  flexible Unterlage: > 36 m/s

- Maßhaltigkeit nach Warmlagerung, EN 1107-2:
  längs (Maschinenrichtung):  < [0.2] %
  quer (quer zur Maschinenrichtung): < [0.1] %

- Widerstand gegen Durchwurzelung nach FLL:

- Bitumenbeständigkeit nach prEN 1548: bestanden

Verlegung auf Gefälledämmung EPS.

Einschließlich Verlegung auf Attika Verbinder

Angebotenes Fabrikat: '.........'
Menge: 640,000 m2

**01.23 Rohreinfassung (Formteil) mit Sturmsicherung**
Rohreinfassung (Formteil) liefern, fachgerecht
montieren und
mit der Flächenbahn verschweißen.

Oberer Abschluss mit Klemmring aus Edelstahl und
dauerelastischer Versiegelung.

Durchmesser innen: .120 bis 180... mm

Sturmsicherung umlaufend mit  Befestigungsprofilen und
aufgeschweißter Schweißschnur montieren, inkl. einem
20 cm
breiten  Überdeckungsband (Dicke analog Flächenbahn)
beidseitig mit der Dachabdichtung thermisch
verschweißen.

Die Sturmsicherung erfolgt alternativ durch jeweils 4
St.
Krallenteller. Die Überdeckung der Krallenteller
erfolgt mit der
Rohreinfassung.
Menge: 12,000 Stck

**01.24 Einbau Einläufe bauseits**
Bauseits gelieferte Flachdacheinläufe einbauen und an
der
Abdichtung anarbeiten.

Flachdacheinläufe bauseits wie folgt:

Flachdach-Schnellablauf, zweiteilig mit Wärmedämmung
und
Heizung, Auslauf senkrecht, für Hauptentwässerung mit
Druckströmung, Abflussleistung 9,0 l/s bei 55 mm
Wasserhöhe
auf dem Dach, mit Klemmflansch als Los- und
Festflanschkonstruktion inklusive
Kompressionsdichtungen, für
Bitumen- und Kunststoff- Abdichtungsbahnen,
Menge: 6,000 Stk

**01.25 Zulage beheizt**
Menge: 2,000 St

**01.26 Schutzlage 300 g/m²**
Polyestervlies 300 g/m² (frei bewitterbar) liefern und
mit 10 cm
Überdeckung als Schutzlage lose verlegen.

Eigenschaften:  verrottungsfest,
frei bewitterbar, UV beständig
Menge: 520,000 m2

**01.27 Kiesschüttung 16/32**
Kiesschüttung als Auflast für lose verlegte Dach- und
Dichtungsbahnen liefern und gleichmäßig verteilt auf
den
vorbereiteten Untergrund aufbringen.

Korngröße:  16/32mm, Rollkiesschüttung,
gewaschen
Dicke Innenbereich:  6 - 8 cm
Menge: 520,000 m2

**01.28 Kiesschutz, Dreikantleiste gelocht,150mm**
Kiesschutz aus verzinkter Dreikantleiste, beidseitig
gelocht, als
Abschluss im Traufbereich der Flachdachbekiesung auf
Oberlage der Dachabdichtung aufkleben.
Blechdicke : 0,8 mm
Leistenhöhe : ca. 50 mm

auf FPO Bahn verkleben
Menge: 100,000 m

**01.29 Schutzlage aus Gummigranulatmatten**
Lieferung und Montage von Gummigranulatmatten

Stärke: 10 mm
Menge: 75,000 m²

**01.30 Wandanschluss**
Anschlussbahn wie Dachabdichtung liefern, am
aufgehenden
Bauteil hochführen, vollflächig aufkleben und mit der
Dachabdichtung thermisch verschweißen.

Anschlusshöhe:  10 - 70 cm

Randbefestigung mit  Befestigungsprofil und
aufgeschweißter
Schweißschnur mit zugelassenen Befestigern  nach
Herstellervorschrift montieren.

Befestigerabstand: 25 cm

Anpressprofil aus Aluminium liefern, inkl. aller
Befestigungsmittel fachgerecht montieren. Oberer
Abschluss
mit dauerelastischer Versiegelung
Menge: 30,000 m²

**01.31 Dunstrohrentlüftungshaube, DN 100, Kunststoff**
Dunstrohr-Entlüftungshauben zur Entlüftung der
Schmutzwasserleitungen, 60 cm hoch, aus Kunststoff,
zweistöckig, mit einem Flansch, ohne Wetterkappe,
liefern,
fachgerecht einbauen und an die Dampfsperre und
Dachabdichtung anschließen.
Bauteil : Flachdach
Material Abdichtung : FPO
Einbauteil : Dunstrohrentlüftungshaube
Material Einbauteil : Kunststoff
Ausführung Einbauteil : ohne Wetterkappe
Nenndurchmesser : DN 100

Angeb. Fabrikat :  '.........'
Menge: 2,000 St

**01.32 Dachdurchführung, DN 100 Schwanenhals, bauseits einbauen**
Dachdurchführung gebogen (Schwanenhals) für
Kabeldurchführungen mit Anschlussmanschette,
zweiteilig für
nicht belüftete Dächer, UV-stabil in Dachabdichtung
eindichten.
Bauteil : Flachdach
Material Abdichtung : FPO
Einbauteil : Dachdurchführung
Material Einbauteil : Edelstahl
Ausführung Einbauteil : Schwanenhals
Nenndurchmesser : DN 100

Die Dachdurchführung wird bauseits geliefert. Nur
Montage mit
 Anschlussmanschette
Menge: 3,000 St

**01.33 Zusätzliche An- und Abfahrten**
Für  spätere Ausführung der Dachklempnerarbeiten und
Abdichtungsarbeiten am Anbau  sind zusätzliche An- und
Abfahrten, einschließlich Personal und Transportkosten
anzubieten.
Menge: 2,000 Stk

### Titel 02 Dachklempnerarbeiten

**02.1 Attikaabdeckung, Alu-Profil, Abw. 500 mm**
Dachrandabdeckung (Attika) aus stranggepressten
Aluminiumprofilen, einteilig, vierfach gekantet, auf
Haltevorrichtung, inkl. der erforderlichen
Befestigungen sowie
den Längsstoßverbindungen.
abgeschrägt,
Material : AlMg 1 NQ, natur

Blechdicke : 2,0 mm

Abwicklung : 500 mm

Äußere Schenkelhöhe :  100 mm

Siehe  Fassadenschnitt 426/321
Menge: 18,000 m

**02.2 Zulage Farbbeschichtung Attika**
Zulage für die Farbbeschichtung der Attikaabdeckungen
für die
Pulverbeschichtung

Farbe RAL nach Wahl AG
Menge: 20,000 m

**02.3 Notüberlauf, Attika, L = 600 mm, DN 70**
Wasserspeier, für Notentwässerung mit
Freispiegelströmung,
Abflussleistung mind. 2,4 l/s bei 35 mm Wasserhöhe auf
dem
Dach, mit Klemmflansch, als Los- und
Festflanschkonstruktion,Schiebeflansch mit
Anschlussmanschette aus Stahl, feuerverzinkt für
Dampfsperren aus Bitumenbahnen,
Auslaufrohr 600 mm, aus Edelstahl, nach DIN EN 1253,
aus
Edelstahl, DN 70,  Auslaufende abgeschrägt,

Einbau in bauseits hergestellte  Öffnung in Attika,
Öffnung mit Mineralwolle ausstopfen,
Anschluss an Abdichtungsbahn,

einschließlich verzinkten Lochblech als Laubfang ca.
200 x 200
mm
Menge: 2,000 Stk

**02.4 Hängerinne, halbrund, Titanzink (Zn), 333 mm, RG 150**
Dachrinne als Hängedachrinne im Gefälle, mit
Rinnenhaltern
und Dachrinnenverbindern an der Traufe montiert.
Bauteil : Hängerinne
Rinnenform : halbrund
Werkstoff : Titanzink (Zn)
Rinnenhalter : Stahl verzinkt, LA
Wulstdurchmesser : Klasse X
Dicke Werkstoff : mind. 0,70 mm
Nenngröße Dachrinne : 333 mm; RG 150; 6 teilig
Menge: 100,000 m

**02.5 Hängerinne, kastenförmig, Titanzink (Zn), 333 mm**
Dachrinne als Hängedachrinne im Gefälle, mit
Rinnenhaltern
und Dachrinnenverbindern an der Traufe montiert.
Bauteil : Hängerinne
Rinnenform : kastenförmig
Werkstoff : Titanzink (Zn)
Rinnenhalter : Stahl verzinkt, HA
Wulstdurchmesser : Klasse X
Dicke Werkstoff : mind. 0,70 mm
Nenngröße Dachrinne : 333 mm
Menge: 46,000 m

**02.6 Hängerinne, kastenförmig, Titanzink (Zn), 250 mm**
Dachrinne als Hängedachrinne im Gefälle, mit
Rinnenhaltern
und Dachrinnenverbindern an der Traufe montiert.
Bauteil : Hängerinne
Rinnenform : kastenförmig
Werkstoff : Titanzink (Zn)
Rinnenhalter : Stahl verzinkt, HA
Wulstdurchmesser : Klasse X
Dicke Werkstoff : mind. 0,65 mm
Nenngröße Dachrinne : 250 mm

Vordach
Menge: 11,000 m

**02.7 Bewegungsausgleich, Hängerinne, Schiebenaht-Formt., Titanzink (Zn), 333 mm**
Bewegungsausgleich für halbrunde oder rechteckige
Hängedachrinne als Schiebenahtelement, am Hochpunkt
Verbindung durch Weichlöten.
Bauteil : Rinnenbewegungsausgleich
Ausführung : Schiebenaht-Formteil
Werkstoff : Titanzink (Zn)
Nahtausbildung : weichlöten
Nenngröße Dachrinne : 333 mm
Einbauort : Hängerinne
Menge: 20,000 St

**02.8 Bewegungsausgleich, Kastenrinne innenl., Kautschuk-Bewegungselement, < 500 mm**
Bewegungsausgleich für innenliegende Kastenrinne.
Bauteil : Rinnenbewegungsausgleich
Ausführung : Kautschuk-Bewegungselement

Nenngröße Dachrinne : < 500 mm
Einbauort : Kastenrinne innenliegend
Menge: 10,000 St

**02.9 Rinnenendstück, flach, Titanzink (Zn), 333 mm**
Rinnenendstück, flach, für halbrunde oder kastenförmige
Dachrinnen.
Bauteil : Rinnenendstück (Rinnenboden)
Ausführung : flach, gebördelt
Rinnenform : Kasten
Werkstoff : Titanzink (Zn)
Dicke Werkstoff : mind. 0,70 mm
Nenngröße Dachrinne : 333 mm
Menge: 8,000 St

**02.10 Dachrinnenwinkel, halbrund, Stahl verzinkt (VSt), 333 mm**
Dachrinnenwinkel als Außen- bzw. Innenwinkel passend zu
Hängedachrinnen.
Bauteil : Dachrinnenwinkel
Winkel : 90 °
Rinnenform : halbrund
Durchmesser Wulst : Klasse X

Werkstoff : Stahl verzinkt (VSt)
Dicke Werkstoff : mind. 0,60 mm
Nenngröße Dachrinne : 333 mm

Siehe Zeichnung 426/315R
Menge: 22,000 St

**02.11 Dachrinnenwinkel, kastenförmig, Stahl verzinkt (VSt), 250 mm**
Dachrinnenwinkel als Außen- bzw. Innenwinkel passend zu
Hängedachrinnen.
Bauteil : Dachrinnenwinkel
Winkel : .....
Rinnenform : kastenförmig
Durchmesser Wulst : Klasse X
Form d. Wulst : .....
Werkstoff : Stahl verzinkt (VSt)
Dicke Werkstoff : mind. 0,60 mm
Nenngröße Dachrinne : 250 mm
Menge: 5,000 St

**02.12 Einhangstutzen, gerade, konisch, rund, Titanzink (Zn), DN 100, 333 mm**
Rinneneinhangstutzen für vorgehängte Dachrinnen.
Bauteil : Rinneneinhangstutzen
Form d. Dachrinne : halbrund

Ausführung : gerade, konisch, rund
Werkstoff : Titanzink (Zn)
Nenngröße Fallrohr : DN 100
Nenngröße Dachrinne : 333 mm, RG 150
Menge: 8,000 St

**02.13 Laubfangkorb**
Zur Vorposition passenden Laubfangkorb liefern und
fachgerecht montieren.
Menge: 8,000 Stck

**02.14 Einhangstutzen, gerade, kastenförmig, Titanzink (Zn), DN 100, 333 mm**
Rinneneinhangstutzen für vorgehängte Dachrinnen.
Bauteil : Rinneneinhangstutzen

Art d. Befestigung : löten
Ausführung : gerade, kastenförmig
Werkstoff : Titanzink (Zn)
Nenngröße Fallrohr : DN 100
Nenngröße Dachrinne : 333 mm
Menge: 7,000 St

**02.15 Fallrohr, kreisförmig, Titanzink (Zn), DN 100**
Fallrohr für Dachentwässerungsanlagen und Dachrinnen,
inkl.
aller Zubehör- und Befestigungsteile.
Untergrund : WDVS 180, MIWO
Bauteil : Fallrohr
Form : kreisförmig
Ausführung : Muffe einseitig
Befestigung : Rohrschellen mit doppeltem Scharnier
Nahtüberlappung : Klasse X

Werkstoff : Titanzink (Zn)
Dicke Werkstoff : mind. 0,65 mm
Nenngröße : DN 100
Menge: 100,000 m

**02.16 Fallrohr, provisorische Entwässerung, flexibles Fallrohr, DN 100-150**
Provisorische Dachentwässerung während Bauarbeiten, mit
flexiblem Fallrohr, einschl. notwendiger Anschlüsse an
vorhandene Dachrinnen und Fallrohre, bzw. mit
Einleitung in
Schacht, inkl. Vorhaltung und Abbau nach Ende der
Arbeiten.
Bauteil : Fallrohr
Ausführung : provisorische Entwässerung
Material : flexibles Fallrohr
Nenngröße : DN 100-150
Vorhaltedauer : 3 Monate
Menge: 80,000 m

**02.17 Fallrohr, kreisförmig, Titanzink (Zn), DN 120**
Fallrohr für Dachentwässerungsanlagen und Dachrinnen,
inkl.
aller Zubehör- und Befestigungsteile.

Bauteil : Fallrohr
Form : kreisförmig
Ausführung : Muffe einseitig
Befestigung : Rohrschellen mit doppeltem Scharnier
Nahtüberlappung : Klasse X

Werkstoff : Titanzink (Zn)
Dicke Werkstoff : mind. 0,7 mm
Nenngröße : DN 120
Menge: 20,000 m

**02.18 Rohrschellenhalter, Edelstahl mit Gummi, 180 mm, WDVS**
Rohrschellenhalter für Fallrohre, als Edelstahldorn mit
Verankerungsplatte und Gummidämmung außenseitig, für
eine
wärmebrückenarme Befestigung des Fallrohrs bei
Wärmedämm-Verbundsystemen.
Bauteil : Rohrschellenhalter
Material : Edelstahl mit Gummi
Ausführung : Edelstahldorn mit Verankerungsplatte und
Gummidämmung, außen
Anwendungsbereich : Wärmedämmverbundsystem,  MiWo
Halterlänge : 180 mm
Dicke Dämmung : 180 mm
Menge: 62,000 St

**02.19 Fallrohrbogen, einfach, kreisförmig, Titanzink (Zn), DN 100**
Fallrohrbogen, einfach, rund, als Bestandteil der
Verbindung
zwischen Dachrinne und Fallrohr.
Bauteil : Fallrohrbogen
Form : kreisförmig
Ausführung : einfach
Krümmung Bogen :  Siehe Zeichnung

Werkstoff : Titanzink (Zn)
Dicke Werkstoff : mind. 0,65 mm
Nenngröße : DN 100
Menge: 28,000 St

**02.20 Standrohr, Stahl verzinkt (VSt), DN 100, l=100 cm**
Standrohr, als stoßsicherer Übergang zwischen
Fallleitung und
Entwässerungskanal, einschl. Befestigung mit
Standrohrschellen und dem Anschluss an die erdverlegte
Leitung.
Untergrund : .....
Bauteil : Standrohr
Werkstoff : Stahl verzinkt (VSt)
Länge Rohr : 100 cm
Nenngröße : DN 100
Menge: 12,000 St

### Titel 03 Gründach Anbau

**03.1 Trennlage und Durchwurzelungsschicht befestigen**
Wandanschlussprofil zur Befestigung der
Wurzelschutzbahn
und der unteren Schutz- und Trennlage montieren,
einschl. Ein
hangblech gekantet, zum Schutz der Wurzelschutzbahn vor
UV-Strahlung und mechanischen Beschädigungen an Mauer
werk, verputzt, mit Dübeln und Schrauben,
dauerelastisch ver
fugen.
Unterlage/Mauerwerk : .....
Material : Stahl, verzinkt, kunststoffbeschichtet
Profilhöhe : 80 mm
Menge: 12,000 m

**03.2 Wandanschluss mit Klemmprofil und Einhangblech**
Wandanschlussprofil zur Befestigung der
Wurzelschutzbahn
und der unteren Schutz- und Trennlage montieren,
einschl.
Einhangblech gekantet, zum Schutz der Wurzelschutzbahn
vor
UV-Strahlung und mechanischen Beschädigungen.

Material : Aluminium, stranggepresst
Profilhöhe : 50 mm
Einhangblech Zuschnitt : 20 cm
Menge: 12,000 m

**03.3 Randabschluss, Dachbegrünung**
Anschluss von Wurzelschutzlage, Schutzmatte und
Filtervlies
des Gründachaufbaus an aufgehende Bauteile. Hochführen
bis
ca. 15 cm über Oberkante der Vegetationsschicht, inkl.
Eckaus
bildungen.

Abwicklungsbreite : 30..... cm
Profilhöhe : ..150... mm
Menge: 12,000 m

**03.4 Anschluss Wurzelschutzbahn, Folienkleber**
Anschluss von Wurzelschutzlage, Schutzmatte und
Filtervlies
des Gründachaufbaus an die Dachrandelemente fachgerecht
mit Folienkleber und Nahtversiegelung.

Abwicklungsbreite : 20..... cm
Dicke : ..80... mm
Menge: 12,000 m

**03.5 Kiesfangleiste, L-förmig, Dachbegrünung**
Kiesfangleiste, L-förmig, lose auf der Wurzelschutzbahn
verlegen, für Dachbegrünung.
Material : Aluminium-Lochblech
Kantung : 1/8/11 cm
A
Dicke : 2 mm
Menge: 18,000 m

**03.6 Schutz- und Speichermatte, Kunstfaser, lose, Dicke 5 mm**
Schutzmatte, zugleich zusätzlicher Speicher für Wasser
und
Nährstoffe, lose auf Dachflächen mit 10 cm Überlappung
aus
legen.
Material : Kunstfasern mit Vlieseinlage
Unterlage : Wurzelschutzbahn/Dachdichtung
Flächengewicht : 450 - 500
g/m²
Mattendicke : ca. 5 mm

Angeb. Fabrikat : '.........'
Menge: 40,000 m²

**03.7 Schutzlage, Gummigranulatmatte, lose, Dicke 6 mm**
Schutzlage unter Verkehrsflächen auf Dächern (Wege,
Terras
sen etc.) lose, pressgestoßen, inkl. aller Zuschnitte
und Eckaus
bildungen.
Material : Gummigranulatmatte
Unterlage : Wurzelschutzbahn/Dachdichtung

Flächengewicht : ..... g/m²
Mattendicke : 6 mm
Angeb. Fabrikat : .....
Menge: 40,000 m²

**03.8 Schutz/-Dränageschicht, Noppenbahn, Geotextilvlies**
Schutz- und Dränagebahn unter Gründachflächen oder
Terrassenflächen, bestehend aus Geotextilvlies aus
Polypropy
len und Noppen aus Polyethylen.
Material : PP und HDPE

Noppenhöhe : ca. 20 mm
Druckfestigkeit : ca. 200 kN/m²

Gefälle : 1,5 %

Angeb. Fabrikat :  '.........'
Menge: 40,000 m²

**03.9 Trenn-/Schutzlage, PP-Vlies, 400g/m², lose verlegt**
Schutz- oder Gleitlage aus einer Lage folienkaschiertem
Polypropylenvlies (PPV), lose verlegt mit mind. 15 cm
Stoßüber
deckung.
Gewicht : 400 g/m²
Dicke  : ca. 2,7 mm

Angeb. Fabrikat : '.........'
Menge: 40,000 m²

**03.10 Extensiv-Einschichtsubstrat, Dicke 8-15 cm, geringe Tragfähigkeit, Dach**
Extensiv-Einschichtsubstrat für Schichtaufbau als
Drän- und
Vegetationsschicht auf Dachflächen mit geringer
Tragfähigkeit,
lose, strukturstabilisiert für breites
Pflanzenspektrum geeignet.
Sonstige Kenndaten haben den Anforderungen der
FLL-Richt
linien zu entsprechen. Die Abrechnung erfolgt nach
Liefer
schein. Dem Angebot zur Prüfung der
Materialgleichwertigkeit
Prüfzeugnis eines unabhängigen Prüfinstitutes
beifügen, aus
dem alle geforderten Kennwerte ersichtlich sind

Gesamtporenvolumen : > 60 Vol.-%
Max. Wasserkapazität : > 20 Vol.-%, > 65 Vol.-%
Wasserlösliche Salze : < 3,5 g/Liter
Organ. Substanz : < 40 g/Liter
ph-Wert : 6,0 - 8,5

Dicke nach Setzung : 8 - 15 cm
Menge: 7,000 t

**03.11 Bepflanzung, Feinplanum der Substratschicht**
Feinplanum der Substratschicht für anschließende
Vegetationsschicht erstellen, einschl. Wässern des
Substrates.
Sollhöhe darf um nicht mehr als 3 cm überschritten
werden.
Art der Vegetationsschicht :
.....
Schichtdicke : .....
Menge: 30,000 m²

**03.12 Bepflanzung, Ansaat Saatgutmischung, Gräser und Kräuter, extensiv, Dach**
Ansaat einer Saatgutmischung für extensive
Dachbegrünung.
Zusammensetzung je nach Standortbedingungen aus
Pflanzen
liste.
Abstimmung mit AG
Menge: 30,000 m²

**03.13 Bepflanzung, Sedum-/Flachballenpflanzen, extensiv, Dachbegrünung**
Sedum- und Flachballenpflanzen für extensive
Dachbegrünung
aus ca. 15 verschiedenen Sorten, Pflanzenauswahl gemäß
Standortvorgaben.

Pflanzdichte : 12 Stück/m²
Ballengröße : ca. 5 cm
Menge: 20,000 m²

### Titel 04 Stundenlohnarbeiten

**04.1 Stunden z. N. Facharbeiter**
Für unvorhergesehene und nicht im LV erfaßte Arbeiten
werden nachstehende Stundenverrechnungssätze
(_/Std.) vom Bieter benannt .
Die Stundenverrechnungssätze sind unter Beachtung der
preisrechtlichen Vorschriften zu vermitteln und
beinhalten unaufgegliedert die Lohn- und
Gehaltsnebenkosten, Sozialkassenbeiträge, Gemeinkostenanteil und Gewinn einschl. des erforderlichen
Aufsichtspersonals . Feiertagsarbeiten sind nicht in
die Verrechnungssätze einzubeziehen .
Stundenlohnarbeiten werden durch den Auftraggeber angewiesen . Der Stundennachweis ist Bestandteil der
Rechnung

Facharbeiter
Menge: 15,000 h

USt %: 19,00
